# Schlüter®-LIPROTEC-E - Interruptor, 2 canales acero inoxidable cepillado

- Propiedad del archivo: CONSTRUNARIO
- Formato: FIEBDC-3/2012
- Programa: Construnario Versión 3.51
- Fecha de los precios: 28/10/2022
- Divisa: EUR

| Código | Ud | Descripción | Precio |
|---|---|---|---|
| PSLULTE2KSEB | u | Schlüter®-LIPROTEC-E - Interruptor, 2 canales acero inoxidable cepillado | 143.73 |
