# Schlüter®-LIPROTEC-ZK - Cable de bajo voltaje, 2 x 1, 31 mm² (AWG16), 25 m

- Propiedad del archivo: CONSTRUNARIO
- Formato: FIEBDC-3/2012
- Programa: Construnario Versión 3.51
- Fecha de los precios: 28/10/2022
- Divisa: EUR

**PSLULTZK2A1025M** u Schlüter®-LIPROTEC-ZK - Cable de bajo voltaje, 2 x 1, 31 mm² (AWG16), 25 m
Precio: 55.00
Cable para tiras LED LT ES 1 - LT ES 6 y para la conexión de la fuente de alimentación y el receptor. Código EAN: 4011832142048
