# Schlüter®-LIPROTEC-ZKK - Canaleta blanca 2, 5 m

- Propiedad del archivo: CONSTRUNARIO
- Formato: FIEBDC-3/2012
- Programa: Construnario Versión 3.51
- Fecha de los precios: 28/10/2022
- Divisa: EUR

| Código | Ud | Descripción | Precio |
|---|---|---|---|
| PSLULTZKK2010 | u | Schlüter®-LIPROTEC-ZKK - Canaleta blanca 2, 5 m | 3.85 |
