# Schlüter®-LIPROTEC-ZLR - Tubo corrugado, 20 mm diámetro, 50 m

- Propiedad del archivo: CONSTRUNARIO
- Formato: FIEBDC-3/2012
- Programa: Construnario Versión 3.51
- Fecha de los precios: 28/10/2022
- Divisa: EUR

| Código | Ud | Descripción | Precio |
|---|---|---|---|
| PSLULTZLR2050M | u | Schlüter®-LIPROTEC-ZLR - Tubo corrugado, 20 mm diámetro, 50 m | 82.56 |
