# Schlüter®-LIPROTEC-ZS - kit de conexión, de 2 conductores

- Propiedad del archivo: CONSTRUNARIO
- Formato: FIEBDC-3/2012
- Programa: Construnario Versión 3.51
- Fecha de los precios: 28/10/2022
- Divisa: EUR

**PSLULTZS2A** u Schlüter®-LIPROTEC-ZS - kit de conexión, de 2 conductores
Precio: 35.12
Schlüter®-LIPROTEC-ZS es un kit de conexión de 2 conectores para la unión de las instalaciones Schlüter®-LIPROTEC con una fuente de alimentación correspondiente. Contiene: . cable de 800cm Kabel, 2 x 1,31 mm² (AWG16) . 1 pared hueca caja de conexiones con tapa . 1 bajo revoque caja de conexiones con tapa . 2 bornes Wago 32A, 5 conductores Código EAN: 4011832146893
