# Schlüter®-LIPROTEC-Z - Caja de conexiones con tapa para encastrar, 87 x 87 x 60 mm, 5 piezas

- Propiedad del archivo: CONSTRUNARIO
- Formato: FIEBDC-3/2012
- Programa: Construnario Versión 3.51
- Fecha de los precios: 28/10/2022
- Divisa: EUR

| Código | Ud | Descripción | Precio |
|---|---|---|---|
| PSLULTZ5UK60 | u | Schlüter®-LIPROTEC-Z - Caja de conexiones con tapa para encastrar, 87 x 87 x 60 mm, 5 piezas | 41.30 |
