# Schlüter®-DILEX-HKU-E 135° - Ángulo externo 135°, acero inox

- Propiedad del archivo: CONSTRUNARIO
- Formato: FIEBDC-3/2012
- Programa: Construnario Versión 3.51
- Fecha de los precios: 28/10/2022
- Divisa: EUR

| Código | Ud | Descripción | Precio |
|---|---|---|---|
| PSLUE135HKUR10E | u | Schlüter®-DILEX-HKU-E 135° - Ángulo externo 135°, acero inox. | 6.51 |
