# Schlüter®-REMA - Sistema p/cierre aperturas de controll en rev. cerámicos, aluminio

- Propiedad del archivo: CONSTRUNARIO
- Formato: FIEBDC-3/2012
- Programa: Construnario Versión 3.51
- Fecha de los precios: 28/10/2022
- Divisa: EUR

**PSLUREMA** u Schlüter®-REMA - Sistema p/cierre aperturas de controll en rev. cerámicos, aluminio
Precio: 8.60
Schlüter®-REMA es un sistema para el cierre invisible de aperturas de control en revestimientos cerámicos. Schlüter®-REMA puede aplicarse independientemente del tamańo y espesor de la baldosa, posibilitando una adaptación perfecta a la junta. Código EAN: 4011832001765
