# Schlüter®-CLEAN-CP - Pulimento de limpieza de perfiles de acero inox.,

- Propiedad del archivo: CONSTRUNARIO
- Formato: FIEBDC-3/2012
- Programa: Construnario Versión 3.51
- Fecha de los precios: 28/10/2022
- Divisa: EUR

**CPP50** u Schlüter®-CLEAN-CP - Pulimento de limpieza de perfiles de acero inox.,
Precio: 16.37
Schlüter-CLEAN-CP es un pulimento para la limpieza de perfi les de acero inoxidable. También perfi les de aluminio, latón y otros materiales se pueden limpiar con este producto. Código EAN: 4011832124341
