# Schlüter®-PROCUT-PSF 10 - Expositor para mostrador de tijeras para perfiles,

- Propiedad del archivo: CONSTRUNARIO
- Formato: FIEBDC-3/2012
- Programa: Construnario Versión 3.51
- Fecha de los precios: 28/10/2022
- Divisa: EUR

**PSLUPSF10** u Schlüter®-PROCUT-PSF 10 - Expositor para mostrador de tijeras para perfiles,
Precio: 575.69
Schlüter®-PROCUT-PSF es una tijera para cortar rápidamente y con precisión los perfiles Schlüter® de PVC con y sin separador. Código EAN: 4011832055751
