# Schlüter®-PROCUT-TSM - Disco de corte,

- Propiedad del archivo: CONSTRUNARIO
- Formato: FIEBDC-3/2012
- Programa: Construnario Versión 3.51
- Fecha de los precios: 28/10/2022
- Divisa: EUR

**PSLUTSM1151** u Schlüter®-PROCUT-TSM - Disco de corte,
Precio: 8.65
Schlüter®-PROCUT-TSM es un disco de corte con un diámetro de 115 mm para radiales convencionales. Para unos cortes limpios de acero inoxidable, aluminio y latón. Código EAN: 4011832088995
