# Schlüter®-BEKOTEC-ENR - Panel perimetral, 30, 5 x 45, 5 cm = 0, 14 m²

- Propiedad del archivo: CONSTRUNARIO
- Formato: FIEBDC-3/2012
- Programa: Construnario Versión 3.51
- Fecha de los precios: 28/10/2022
- Divisa: EUR

**ENR1520P** u Schlüter®-BEKOTEC-ENR - Panel perimetral, 30, 5 x 45, 5 cm = 0, 14 m²
Precio: 1.78
Schlüter®-BEKOTEC-ENR es un panel perimetral de poliestireno (EPS 040 DEO) que evita utilizar una placa entera EN/P y EN/PF en aquellos casos en que sea innecesario. Este panel se instala en los huecos que quedan entre las placas previamente colocadas o pequeños espacios existentes entre el pavimento y las paredes u otros elementos verticales (como columnas). Código EAN: 4011832035258
