# Schlüter®-BEKOTEC-EN 23 FD - Placa p/construcción de pavimentos, 120x90 cm = 1, 08 m²

- Propiedad del archivo: CONSTRUNARIO
- Formato: FIEBDC-3/2012
- Programa: Construnario Versión 3.51
- Fecha de los precios: 28/10/2022
- Divisa: EUR

| Código | Ud | Descripción | Precio |
|---|---|---|---|
| EN23FD | m2 | Schlüter®-BEKOTEC-EN 23 FD - Placa p/construcción de pavimentos, 120x90 cm = 1, 08 m² | 15.16 |
