# Schlüter®-BEKOTEC-BRS - Cinta perimetral, 8x100 mm x 50 m

- Propiedad del archivo: CONSTRUNARIO
- Formato: FIEBDC-3/2012
- Programa: Construnario Versión 3.51
- Fecha de los precios: 28/10/2022
- Divisa: EUR

**BRS810** m Schlüter®-BEKOTEC-BRS - Cinta perimetral, 8x100 mm x 50 m
Precio: 0.87
Schlüter®-BEKOTEC-BRS es una cinta perimetral de espuma de polietileno reticulada de celda cerrada recubierta de una película en su parte inferior. La cinta perimetral se coloca en las paredes o estructuras fijas, mientras que la película inferior se coloca bajo la placa Schlüter®-BEKOTEC o la película de polietileno. Su colocación se recomienda, por ejemplo, en el caso de recrecidos de mortero de cemento convencionales. La cinta perimetral Schlüter®-BEKOTEC-BRSK incluye un adhesivo que permite fijarla a la pared. Código EAN: 4011832030390
