# Schlüter®-BEKOTEC-BRS/KSF - Cinta perimetral c/pie apoyo autoadhesivo p/mortero fluido bombeable, 8x80 mm x 25 m

- Propiedad del archivo: CONSTRUNARIO
- Formato: FIEBDC-3/2012
- Programa: Construnario Versión 3.51
- Fecha de los precios: 28/10/2022
- Divisa: EUR

**BRS808KSF** m Schlüter®-BEKOTEC-BRS/KSF - Cinta perimetral c/pie apoyo autoadhesivo p/mortero fluido bombeable, 8x80 mm x 25 m
Precio: 2.51
Schlüter®-BEKOTEC-BRS/KSF es una cinta perimetral de espuma de poliuretano de celda cerrada con un pie de apoyo autoadhesivo para su fijación. Con la adhesión del pie al soporte se presiona la cinta a la pared y colocando la placa de nódulos Schlüter®-BEKOTEC encima del pie de apoyo se consigue una unión que evita la filtración de mortero fluido por debajo de las placas. Código EAN: 4011832089473
