# Schlüter®-BEKOTEC-BRS/KSF - Cinta perimetral c/pie de apoyo autoad. p/mortero fluido bombeable, 5x50 mm x 25 m

- Propiedad del archivo: CONSTRUNARIO
- Formato: FIEBDC-3/2012
- Programa: Construnario Versión 3.51
- Fecha de los precios: 28/10/2022
- Divisa: EUR

**BRS505KSF** m Schlüter®-BEKOTEC-BRS/KSF - Cinta perimetral c/pie de apoyo autoad. p/mortero fluido bombeable, 5x50 mm x 25 m
Precio: 2.27
Schlüter®-BEKOTEC-BRS/KSF es una cinta perimetral de espuma de polietileno de celda cerrada con un pie de apoyo autoadhesivo para su fijación. Con la adhesión del pie al soporte, se presiona la cinta a la pared, y colocando la placa de nódulos Schlüter®-BEKOTEC encima del pie de apoyo, se consigue una unión que evita la filtración de mortero fluido por debajo de las placas. Código EAN: 4011832116407
