# Schlüter®-DITRA 25 - Lámina de polietileno en bobinas, 5m x 1mm

- Propiedad del archivo: CONSTRUNARIO
- Formato: FIEBDC-3/2012
- Programa: Construnario Versión 3.51
- Fecha de los precios: 28/10/2022
- Divisa: EUR

**PSLUDITRA255M** m2 Schlüter®-DITRA 25 - Lámina de polietileno en bobinas, 5m x 1mm
Precio: 19.47
Schlüter®-DITRA 25 es una lámina de polietileno con estructura cuadriculada, conformada en forma de cola de milano, con una tela sin tejer en su reverso. Schlüter®-DITRA actúa en combinacion con pavimentos cerámicos como impermeabilización, equilibra la presión de vapor y actúa también como capa de desolidarización. Código EAN: 4011832135521
