# Schlüter®-KERDI-FLEX - Banda flexible, 30m x 125mm x 0, 3mm

- Propiedad del archivo: CONSTRUNARIO
- Formato: FIEBDC-3/2012
- Programa: Construnario Versión 3.51
- Fecha de los precios: 28/10/2022
- Divisa: EUR

**FLEX12530** m Schlüter®-KERDI-FLEX - Banda flexible, 30m x 125mm x 0, 3mm
Precio: 5.46
Schlüter®-KERDI-FLEX es una banda flexible para la impermeabilización de juntas de movimiento. * Para completar el sistema constructivo se recomienda el uso de adhesivo impermeable Schlüter®-KERDI-COLL y adhesivo elástico a base de polímeros MS Schlüter®-KERDI-FIX. Código EAN: 4011832021367
