# Schlüter®-KERDI-KEBA - Cinta impermeable, 30m x 85 mm

- Propiedad del archivo: CONSTRUNARIO
- Formato: FIEBDC-3/2012
- Programa: Construnario Versión 3.51
- Fecha de los precios: 28/10/2022
- Divisa: EUR

**PSLUKEBA10085** m Schlüter®-KERDI-KEBA - Cinta impermeable, 30m x 85 mm
Precio: 2.25
Schlüter®-KERDI-KEBA son cintas impermeables para el solape de las láminas y los encuentros con las paredes y elementos de construcción. * Para completar el sistema constructivo se recomienda el uso de adhesivo impermeable Schlüter®-KERDI-COLL y adhesivo elástico a base de polímeros MS Schlüter®-KERDI-FIX. Código EAN: 4011832018466
