# Schlüter®-KERDI-KERECK/I - Ángulo interno prefabricado, 5ud., 0, 1mm

- Propiedad del archivo: CONSTRUNARIO
- Formato: FIEBDC-3/2012
- Programa: Construnario Versión 3.51
- Fecha de los precios: 28/10/2022
- Divisa: EUR

**PSLUKERECK5I** u Schlüter®-KERDI-KERECK/I - Ángulo interno prefabricado, 5ud., 0, 1mm
Precio: 20.37
Schlüter®-KERDI-KERECK son cortes prefabricados para la confección de esquinas interiores y exteriores, incluso no rectangulares. * Para completar el sistema constructivo se recomienda el uso de adhesivo impermeable Schlüter®-KERDI-COLL y adhesivo elástico a base de polímeros MS Schlüter®-KERDI-FIX. Código EAN: 4011832056215
