# Schlüter®-KERDI-KERECK/FA - Ángulo externo prefabricado, 2ud., 0, 1mm

- Propiedad del archivo: CONSTRUNARIO
- Formato: FIEBDC-3/2012
- Programa: Construnario Versión 3.51
- Fecha de los precios: 28/10/2022
- Divisa: EUR

**PSLUKERECKFA10** u Schlüter®-KERDI-KERECK/FA - Ángulo externo prefabricado, 2ud., 0, 1mm
Precio: 80.09
Schlüter®-KERDI-KERECK-F son piezas soldadas prefabricadas para la confección de esquinas interiores y exteriores y KERDI-KM son manguitos para el paso de tuberías. * Para completar el sistema constructivo se recomienda el uso de adhesivo impermeable Schlüter®-KERDI-COLL y adhesivo elástico a base de polímeros MS Schlüter®-KERDI-FIX. Código EAN: 4011832078378
