# Schlüter®-KERDI-COLL-L - Adhesivo impermeable bicomponente 4, 25 kg

- Propiedad del archivo: CONSTRUNARIO
- Formato: FIEBDC-3/2012
- Programa: Construnario Versión 3.51
- Fecha de los precios: 28/10/2022
- Divisa: EUR

**PSLUKERDI-COLL-L** Schlüter®-KERDI-COLL-L - Adhesivo impermeable bicomponente 4, 25 kg
Precio: 9.08
Schlüter®-KERDI-COLL-L con un mayor tiempo abierto de adhesivo facilita su uso a temperaturas ambientes elevadas. Código EAN: 4011832146817
