# Schlüter®-KERDI-DRAIN-SP-E - Imbornal, acero inox. V2A, 40m

- Propiedad del archivo: CONSTRUNARIO
- Formato: FIEBDC-3/2012
- Programa: Construnario Versión 3.51
- Fecha de los precios: 28/10/2022
- Divisa: EUR

**PSLUKDSPE4540** u Schlüter®-KERDI-DRAIN-SP-E - Imbornal, acero inox. V2A, 40m
Precio: 103.98
Schlüter®-KERDI-DRAIN-SP-E es un imbornal de acero inoxidable para el desagüe de superfi cies en balcones y terrazas limitadas por un muro. Sobre el platillo se pega el manguito de Schlüter®-KERDI para garantizar una sencilla y segura conexión a la impermeabilización. Código EAN: 4011832090684
