# Schlüter®-KERDI-FIX - Adhesivo elástico a base de polímeros MS, cartucho de goma 100 ml, gris RAL7030

- Propiedad del archivo: CONSTRUNARIO
- Formato: FIEBDC-3/2012
- Programa: Construnario Versión 3.51
- Fecha de los precios: 28/10/2022
- Divisa: EUR

**KERDIFIXG** u Schlüter®-KERDI-FIX - Adhesivo elástico a base de polímeros MS, cartucho de goma 100 ml, gris RAL7030
Precio: 19.06
Schlüter®-KERDI-FIX es un adhesivo elástico en base de polímeros. Apto para pegar e impermeabilizar entregas de la lámina Schlüter®-KERDI. Código EAN: 4011832056222
