# Schlüter®-KERDI-200 - Lámina de polietileno en bobinas, 30m x 1m

- Propiedad del archivo: CONSTRUNARIO
- Formato: FIEBDC-3/2012
- Programa: Construnario Versión 3.51
- Fecha de los precios: 28/10/2022
- Divisa: EUR

**PSLUKERDI200** m2 Schlüter®-KERDI-200 - Lámina de polietileno en bobinas, 30m x 1m
Precio: 16.52
Schlüter®-KERDI es una lámina de impermeabilización de polietileno, revestida por ambas caras con una tela no tejida para lograr la adherencia con cemento cola. Está especialmente indicada para impermeabilizaciones en combinación con baldosas en paredes y suelos. Schlüter®-KERDI-DS es apto para la instalación como barrera de vapor en combinación con recubrimientos cerámicos por su alta resistencia a la difusión de vapor de agua. * Para completar el sistema constructivo se recomienda el uso de adhesivo impermeable Schlüter®-KERDI-COLL y adhesivo elástico a base de polímeros MS Schlüter®-KERDI-FIX. Código EAN: 4011832018428
