# Schlüter®-KERDI-KERS - Ángulo interno prefabricado, izquierda, 20mm

- Propiedad del archivo: CONSTRUNARIO
- Formato: FIEBDC-3/2012
- Programa: Construnario Versión 3.51
- Fecha de los precios: 28/10/2022
- Divisa: EUR

**PSLUKERS20L** u Schlüter®-KERDI-KERS - Ángulo interno prefabricado, izquierda, 20mm
Precio: 13.07
Schlüter®-KERDI-KERS son piezas soldadas prefabricadas para una impermeabilización segura de las esquinas en duchas a nivel de suelo. * Para completar el sistema constructivo se recomienda el uso de adhesivo impermeable Schlüter®-KERDI-COLL y adhesivo elástico a base de polímeros MS Schlüter®-KERDI-FIX. Código EAN: 4011832133091
