# Schlüter®-KERDI-LINE-H 50 - Set desagüe lineal, salida horiz., 130cm, x 97mm, acero inox. V4A

- Propiedad del archivo: CONSTRUNARIO
- Formato: FIEBDC-3/2012
- Programa: Construnario Versión 3.51
- Fecha de los precios: 28/10/2022
- Divisa: EUR

**PSLUKLH50GE130** u Schlüter®-KERDI-LINE-H 50 - Set desagüe lineal, salida horiz., 130cm, x 97mm, acero inox. V4A
Precio: 395.54
Schlüter®-KERDI-LINE-H es un set completo para duchas a nivel de suelo con desagüe lineal y salida horizontal. Es apto para su instalación tanto en una zona central como en una zona de pared. Sobre el borde de la canaleta se encuentra, previamente instalado en fábrica,un manguito impermeable Schlüter®-KERDI. El manguito sirve para una entrega segura de la canaleta al sistema de impermeabilización, tanto en el suelo como a paredes colindantes. Código EAN: 4011832144158
