# Schlüter®-KERDI-LINE-F 40 - Set desagüe lineal, ac. Inox. V4A c/sifón integrado, salida hor. DN 40, 70 - 75 cm

- Propiedad del archivo: CONSTRUNARIO
- Formato: FIEBDC-3/2012
- Programa: Construnario Versión 3.51
- Fecha de los precios: 28/10/2022
- Divisa: EUR

**PSLUKLF40GE70** u Schlüter®-KERDI-LINE-F 40 - Set desagüe lineal, ac. Inox. V4A c/sifón integrado, salida hor. DN 40, 70 - 75 cm
Precio: 252.51
Schlüter®-KERDI-LINE-F es un set completo para duchas lineales a nivel de suelo con salida horizontal, que permite su instalación en la zona central o en el encuentro entre el plato de ducha y la pared. Debido a su reducida altura de 60 mm, está especialmente indicado para la rehabilitación y modernización de viviendas. Dispone de un manguito Schlüter®-KERDI pre-instalado de fábrica, que garantiza la conexión segura a la impermeabilización de la ducha. Código EAN: 4011832135873
