# Schlüter®-KERDI-LINE-VOS - Set desagüe lineal, ac. Inox. V4A c/sifón vert., salida vert. lateral DN50, 80cm

- Propiedad del archivo: CONSTRUNARIO
- Formato: FIEBDC-3/2012
- Programa: Construnario Versión 3.51
- Fecha de los precios: 28/10/2022
- Divisa: EUR

**PSLUKLVO50GSE80** u Schlüter®-KERDI-LINE-VOS - Set desagüe lineal, ac. Inox. V4A c/sifón vert., salida vert. lateral DN50, 80cm
Precio: 309.10
Contenido del set: A. Impermeabilización de esquinas (para encuentro con pared lateral) B. Canaleta con manguito de impermeabilización Schlüter®-KERDI C. Elemento portador para canaleta D. Tubería de desagüe DN 50 (l = 250 mm) E. Sifón vertical Salida: DN 50 Capacidad de desagüe: 1,0 l/s Altura de construcción: 24 mm Ancho de la rejilla con marco incluido: 74 mm Longitudes: 70120 cm a intervalos de 10 cm Código EAN: 4011832135941
