# Schlüter®-KERDI-LINE-B - Rejilla diseño B c/marco, 110cm, x 19mm, acero inox. V4A cepillado

- Propiedad del archivo: CONSTRUNARIO
- Formato: FIEBDC-3/2012
- Programa: Construnario Versión 3.51
- Fecha de los precios: 28/10/2022
- Divisa: EUR

**PSLUKLB19EB110** u Schlüter®-KERDI-LINE-B - Rejilla diseño B c/marco, 110cm, x 19mm, acero inox. V4A cepillado
Precio: 221.37
Schlüter®-KERDI-LINE son marcos de sujeción de acero inoxidable cepillado con rejilla de diseño para la canaleta de desagüe Schlüter®-KERDI-LINE. El marco de sujeción se puede ajustar en altura de manera contínua de 3 a 25 mm según el grosor del recubrimiento. Como rejilla de diseño están disponibles las versiones A, B y C. Código EAN: 4011832127083
