# Schlüter®-KERDI-LINE-D - Rejilla portadora D s/marco, 119cm, , acero inox. V4A

- Propiedad del archivo: CONSTRUNARIO
- Formato: FIEBDC-3/2012
- Programa: Construnario Versión 3.51
- Fecha de los precios: 28/10/2022
- Divisa: EUR

**PSLUKLDE170** u Schlüter®-KERDI-LINE-D - Rejilla portadora D s/marco, 119cm, , acero inox. V4A
Precio: 201.34
Schlüter®-KERDI-LINE-D es una rejilla portadora sin marco para las canales de desagüe Schlüter®-KERDI-LINE. El elemento portador está provisto de un geotextil para el anclaje mecánico del adhesivo y es apto para cualquier grosor de cerámica. Código EAN: 4011832143595
