# Schlüter®-KERDI-SHOWER-LCS - Panel de pendiente y compen., pared, 140x140cm, x50mm

- Propiedad del archivo: CONSTRUNARIO
- Formato: FIEBDC-3/2012
- Programa: Construnario Versión 3.51
- Fecha de los precios: 28/10/2022
- Divisa: EUR

**PSLUKSLCB1400S** u Schlüter®-KERDI-SHOWER-LCS - Panel de pendiente y compen., pared, 140x140cm, x50mm
Precio: 291.55
Panel de pendiente y de compensación para Schlüter®-KERDI-LINE-H 40, versión de pared Código EAN: 4011832133886
