# Schlüter®-KERDI-SHOWER-LCS - Panel de pendiente y compen., pared, 100x100cm, x42mm

- Propiedad del archivo: CONSTRUNARIO
- Formato: FIEBDC-3/2012
- Programa: Construnario Versión 3.51
- Fecha de los precios: 28/10/2022
- Divisa: EUR

**PSLUKSLC1000S** u Schlüter®-KERDI-SHOWER-LCS - Panel de pendiente y compen., pared, 100x100cm, x42mm
Precio: 176.74
Panel de pendiente y de compensación para Schlüter®-KERDI-LINE-H 50, versión de pared, para el recubrimiento de la tubería que sobresale lateralmente de la canaleta se adjuntan piezas prefabricadas. Código EAN: 4011832126666
