# Schlüter®-KERDI-SHOWER-LC - Panel de pendiente y compensación, central, 100x100cmx32mm

- Propiedad del archivo: CONSTRUNARIO
- Formato: FIEBDC-3/2012
- Programa: Construnario Versión 3.51
- Fecha de los precios: 28/10/2022
- Divisa: EUR

**PSLUKSLCB1000** u Schlüter®-KERDI-SHOWER-LC - Panel de pendiente y compensación, central, 100x100cmx32mm
Precio: 176.74
Para Schlüter®-KERDI-LINE-H 40. Código EAN: 4011832133848
