# Schlüter®-KERDI-SHOWER-LC - Panel de pendiente y compensación, central, 140x140cm, x36mm

- Propiedad del archivo: CONSTRUNARIO
- Formato: FIEBDC-3/2012
- Programa: Construnario Versión 3.51
- Fecha de los precios: 28/10/2022
- Divisa: EUR

**PSLUKSLCB1400** u Schlüter®-KERDI-SHOWER-LC - Panel de pendiente y compensación, central, 140x140cm, x36mm
Precio: 291.55
Para Schlüter®-KERDI-LINE-H 40. Código EAN: 4011832133879
