# Schlüter®-KERDI-SHOWER-L - Panel de compensación p/desagüe lineal, central, 100x100cm, x32mm

- Propiedad del archivo: CONSTRUNARIO
- Formato: FIEBDC-3/2012
- Programa: Construnario Versión 3.51
- Fecha de los precios: 28/10/2022
- Divisa: EUR

**PSLUKSL1000** u Schlüter®-KERDI-SHOWER-L - Panel de compensación p/desagüe lineal, central, 100x100cm, x32mm
Precio: 125.30
Schlüter®-KERDI-SHOWER-L es un panel de dos piezas con pendiente de 2 % para duchas a nivel de suelo. Los paneles están impermeabilizados y unidos con la lámina Schlüter®-KERDI, que permite la directa colocación del recubrimiento. Se aplica a la versión central del desagüe lineal Schlüter®-KERDI-LINE ya instalado sobre un soporte preparado según las necesidades de la obra. Código EAN: 4011832126642
