# Schlüter®-KERDI-SHOWER-BSLS - Panel de pendiente p/ducha, 100x100cm, x42mm

- Propiedad del archivo: CONSTRUNARIO
- Formato: FIEBDC-3/2012
- Programa: Construnario Versión 3.51
- Fecha de los precios: 28/10/2022
- Divisa: EUR

**BSL1000S** u Schlüter®-KERDI-SHOWER-BSLS - Panel de pendiente p/ducha, 100x100cm, x42mm
Precio: 65.04
Para colocar por debajo de un pavimento construido con Schlüter®-BEKOTEC. Código EAN: 4011832129452
