# Schlüter®-KERDI-SHOWER-BSLS - Panel de pendiente p/ducha, 140x140cm, x50mm

- Propiedad del archivo: CONSTRUNARIO
- Formato: FIEBDC-3/2012
- Programa: Construnario Versión 3.51
- Fecha de los precios: 28/10/2022
- Divisa: EUR

**BSL1400S** u Schlüter®-KERDI-SHOWER-BSLS - Panel de pendiente p/ducha, 140x140cm, x50mm
Precio: 106.45
Para colocar por debajo de un pavimento construido con Schlüter®-BEKOTEC. Código EAN: 4011832129438
