# Schlüter®-KERDI-SHOWER-T - Panel de pendiente >2% p/ducha, p/desagüe lateral, 180x90cm, x40mm

- Propiedad del archivo: CONSTRUNARIO
- Formato: FIEBDC-3/2012
- Programa: Construnario Versión 3.51
- Fecha de los precios: 28/10/2022
- Divisa: EUR

**PSLUKSTO9001800** u Schlüter®-KERDI-SHOWER-T - Panel de pendiente >2% p/ducha, p/desagüe lateral, 180x90cm, x40mm
Precio: 189.05
Schlüter®-KERDI-SHOWER-T es un panel de ducha con una pendiente > 2 % para el recubrimiento directo con cerámica en duchas a nivel de suelo. Está preparado para la instalación del desagüe Schlüter®-KERDI-DRAIN. El panel se monta simplemente de dos piezas para garantizar un transporte cómodo y una manipulación sencilla. Un manguito impermeable que cubre el panel completo forma parte del set. Código EAN: 4011832130663
