# Schlüter®-SHOWERPROFILE-SB - Cuña de pendiente, 1, 6m x 12, 5mm, acero inox. V4A cepillado

- Propiedad del archivo: CONSTRUNARIO
- Formato: FIEBDC-3/2012
- Programa: Construnario Versión 3.51
- Fecha de los precios: 28/10/2022
- Divisa: EUR

**PSLUSPSB125EB160** u Schlüter®-SHOWERPROFILE-SB - Cuña de pendiente, 1, 6m x 12, 5mm, acero inox. V4A cepillado
Precio: 62.44
Schlüter®-SHOWERPROFILE-S es una cuña de pendiente (2 %) de un perfil de acero inoxidable cepillado plano, para el revestimiento de las zonas laterales descubiertas en duchas a nivel de suelo. La cuña está provista de un geotextil en su reverso para el anclaje al adhesivo. Para la fijación al soporte está incluido en el sistema un perfil portador de PVC duro con una ranura en forma de U para la inserción de la cuña. Para ajustar la altura del perfil se puede cortar la cuña a medida en su parte más alta o más baja según necesidad. El perfil se puede utilizar a la derecha o a la izquierda en la transición al pavimento, así como bajo la cerámica en una pared lateral. Código EAN: 4011832128646
