# Schlüter®-SHOWERPROFILE-RA - Perfil de entrega, 2 pz., 1m x 23mm, acero inox. V4A cepillado

- Propiedad del archivo: CONSTRUNARIO
- Formato: FIEBDC-3/2012
- Programa: Construnario Versión 3.51
- Fecha de los precios: 28/10/2022
- Divisa: EUR

**PSLUSPRA23EB100** u Schlüter®-SHOWERPROFILE-RA - Perfil de entrega, 2 pz., 1m x 23mm, acero inox. V4A cepillado
Precio: 49.61
Schlüter®-SHOWERPROFILE-R es un perfil de entrega de 2 piezas para el revestimiento de la zona de pared descubierta en duchas a nivel de suelo con desagüe linealuminio La parte visible del perfi l es de acero inoxidable cepillado. El reverso está provisto de un geotextil que facilita el anclaje a los adhesivos. La construcción de 2 piezas de Schlüter®-SHOWERPROFILE-R permite regular la altura de aprox. 23 a 45 mm (en 2 versiones) de forma contínua. Código EAN: 4011832128387
