# Schlüter®-SHOWERPROFILE-WSC - Pestaña plástica semicircular, 1m

- Propiedad del archivo: CONSTRUNARIO
- Formato: FIEBDC-3/2012
- Programa: Construnario Versión 3.51
- Fecha de los precios: 28/10/2022
- Divisa: EUR

**SPWSC16GS100** u Schlüter®-SHOWERPROFILE-WSC - Pestaña plástica semicircular, 1m
Precio: 10.17
Schlüter®-SHOWERPROFILE-WS es un perfil de dos piezas de aluminio anodizado que evita el desbordamiento de agua en duchas a nivel de suelo. El perfil portador se coloca con adhesivo al mismo tiempo que la cerámica. Para evitar el desbordamiento se puede combinar el perfil con una pestaña plástica con forma recta o semicircular. Ambas versiones son aptas para el paso de sillas de ruedas. Código EAN: 4011832144059
