# Schlüter®-SHOWERPROFILE-WSK - Perfil portador de aluminio natural, 1m

- Propiedad del archivo: CONSTRUNARIO
- Formato: FIEBDC-3/2012
- Programa: Construnario Versión 3.51
- Fecha de los precios: 28/10/2022
- Divisa: EUR

**SPWSK52AE100** u Schlüter®-SHOWERPROFILE-WSK - Perfil portador de aluminio natural, 1m
Precio: 23.95
Schlüter®-SHOWERPROFILE-WSK es un perfil de dos piezas de aluminio anodizado que evita el desbordamiento de agua en duchas a nivel de suelo. El perfil portador se adhiere posteriormente a los recubrimientos existentes. Para evitar el desbordamiento se puede combinar el perfil con una pestańa plástica con forma recta o semicircular. Ambas versiones son aptas para el paso de sillas de ruedas. Código EAN: 4011832143991
