# Kit - Rejilla y marco diseño 3, ac. inox. cepillado 10x10cm, desagüe DN 50

- Propiedad del archivo: CONSTRUNARIO
- Formato: FIEBDC-3/2012
- Programa: Construnario Versión 3.51
- Fecha de los precios: 28/10/2022
- Divisa: EUR
- Código: schluter-sys (01/11/2022)

**PSLUPSLUKIT9.6_DN5** u Kit - Rejilla y marco diseño 3, ac. inox. cepillado 10x10cm, desagüe DN 50
Las rejillas para todos los botes de salida disponen de una prolongación y un anillo para fijar la altura. Estas rejillas no incluyen sifón. Todas las rejillas incluyen un filtro para la limpieza, excepto KD R10 ED4, KD R15 ED1 S y KD R15 ED1 SR.

| Código | Ud | Descripción | Rendimiento | Precio | Importe |
|---|---|---|---|---|---|
| PSLUKDR10ED3 | u | Schlüter®-KERDI-DRAIN - Set rejilla c/marco y s/tornillos, diseño 3, p/desagüe hor., 10x10cm, , acero inox. cepillado (material) | 1.000 | 94.63 | 94.63 |
| PSLUKDBH50B | u | Schlüter®-KERDI-DRAIN - Set de desagüe horizontal DN 50 sin sifón (material) | 1.000 | 92.47 | 92.47 |
|  |  | Costes directos |  |  | 187.10 |

## Recursos

**PSLUKDR10ED3** u Schlüter®-KERDI-DRAIN - Set rejilla c/marco y s/tornillos, diseño 3, p/desagüe hor., 10x10cm, , acero inox. cepillado
Código EAN: 4011832134265

**PSLUKDBH50B** u Schlüter®-KERDI-DRAIN - Set de desagüe horizontal DN 50 sin sifón
Código EAN: 4011832146930
