# Kit - Rejilla y marco diseño 1, ac. inox. c/tornillos diámetro 15cm, desagüe DN 50

- Propiedad del archivo: CONSTRUNARIO
- Formato: FIEBDC-3/2012
- Programa: Construnario Versión 3.51
- Fecha de los precios: 28/10/2022
- Divisa: EUR
- Código: schluter-sys (01/11/2022)

**PSLUPSLUKIT9.9_DN5** u Kit - Rejilla y marco diseño 1, ac. inox. c/tornillos diámetro 15cm, desagüe DN 50
Las rejillas para todos los botes de salida disponen de una prolongación y un anillo para fijar la altura. Estas rejillas no incluyen sifón. Todas las rejillas incluyen un filtro para la limpieza, excepto KD R10 ED4, KD R15 ED1 S y KD R15 ED1 SR.

| Código | Ud | Descripción | Rendimiento | Precio | Importe |
|---|---|---|---|---|---|
| PSLUKDR15ED1SR | u | Schlüter®-KERDI-DRAIN - Set rejilla c/marco y tornillos, diámetro 15 cm, diseño 1, p/desagüe hor., 15x15cm, , acero inox. cepilla (material) | 1.000 | 70.96 | 70.96 |
| PSLUKDBH50B | u | Schlüter®-KERDI-DRAIN - Set de desagüe horizontal DN 50 sin sifón (material) | 1.000 | 92.47 | 92.47 |
|  |  | Costes directos |  |  | 163.43 |

## Recursos

**PSLUKDR15ED1SR** u Schlüter®-KERDI-DRAIN - Set rejilla c/marco y tornillos
Código EAN: 4011832134296

**PSLUKDBH50B** u Schlüter®-KERDI-DRAIN - Set de desagüe horizontal DN 50 sin sifón
Código EAN: 4011832146930
