# Schlüter®-KERDI-DRAIN - Set de desagüe horizontal DN 50 sin sifón

- Propiedad del archivo: CONSTRUNARIO
- Formato: FIEBDC-3/2012
- Programa: Construnario Versión 3.51
- Fecha de los precios: 28/10/2022
- Divisa: EUR

**PSLUKDBH50ASLVB** u Schlüter®-KERDI-DRAIN - Set de desagüe horizontal DN 50 sin sifón
Precio: 209.19
Con empalme de impermeabilización para láminas bituminosas y de PVC, con elemento para la colocación suelta, incluida rejilla de diseño KD R15 ED1 S. Código EAN: 4011832146985
