# Kit - Rejilla y marco diseño 1, ac. inox. c/tornillos 10x10cm, desagüe DN 50

- Propiedad del archivo: CONSTRUNARIO
- Formato: FIEBDC-3/2012
- Programa: Construnario Versión 3.51
- Fecha de los precios: 28/10/2022
- Divisa: EUR
- Código: schluter-sys (01/11/2022)

**PSLUPSLUKIT16.1_DN** u Kit - Rejilla y marco diseño 1, ac. inox. c/tornillos 10x10cm, desagüe DN 50

| Código | Ud | Descripción | Rendimiento | Precio | Importe |
|---|---|---|---|---|---|
| PSLUKDR10ED1S | u | Schlüter®-KERDI-DRAIN - Set rejilla c/marco y tornillos, diseño 1, p/desagüe hor., 10x10cm, , acero inox. cepillado (material) | 1.000 | 52.04 | 52.04 |
| KDBV50MSBB | u | Schlüter®-KERDI-DRAIN - Set de desagüe V DN50 (material) | 1.000 | 180.55 | 180.55 |
|  |  | Costes directos |  |  | 232.59 |

## Recursos

**PSLUKDR10ED1S** u Schlüter®-KERDI-DRAIN - Set rejilla c/marco y tornillos, diseño 1, p/desagüe hor., 10x10cm, , acero inox. cepillado
Código EAN: 4011832134203

**KDBV50MSBB** u Schlüter®-KERDI-DRAIN - Set de desagüe V DN50
Código EAN: 4011832146978
