# Kit - Rejilla y marco diseño 1, ac. inox. bronceado c/tornillos 10x10cm, desagüe DN 40/50

- Propiedad del archivo: CONSTRUNARIO
- Formato: FIEBDC-3/2012
- Programa: Construnario Versión 3.51
- Fecha de los precios: 28/10/2022
- Divisa: EUR
- Código: schluter-sys (01/11/2022)

**PSLUPSLUKIT1.4_DN4** u Kit - Rejilla y marco diseño 1, ac. inox. bronceado c/tornillos 10x10cm, desagüe DN 40/50

| Código | Ud | Descripción | Rendimiento | Precio | Importe |
|---|---|---|---|---|---|
| PSLUKDR10EOBD1SGV | u | Schlüter®-KERDI-DRAIN - Set rejilla c/marco y tornillos, diseño 1, p/desagüe hor. Kerdi Drain Base, 10x10cm, , acero inox. cepill (material) | 1.000 | 82.79 | 82.79 |
| PSLUKDBH40 | u | Schlüter®-KERDI-DRAIN - Set de desagüe con sifón Kerdi Drain Base (material) | 1.000 | 59.14 | 59.14 |
|  |  | Costes directos |  |  | 141.93 |

## Recursos

**PSLUKDR10EOBD1SGV** u Schlüter®-KERDI-DRAIN - Set rejilla c/marco y tornillos
Código EAN: 4011832134159

**PSLUKDBH40** u Schlüter®-KERDI-DRAIN - Set de desagüe con sifón Kerdi Drain Base
Código EAN: 4011832134302
