# Kit - Rejilla y marco diseño 1, ac. inox. V4A c/tornillos 10x10cm, desagüe DN 50

- Propiedad del archivo: CONSTRUNARIO
- Formato: FIEBDC-3/2012
- Programa: Construnario Versión 3.51
- Fecha de los precios: 28/10/2022
- Divisa: EUR
- Código: schluter-sys (01/11/2022)

**PSLUPSLUKIT2.2_DN5** u Kit - Rejilla y marco diseño 1, ac. inox. V4A c/tornillos 10x10cm, desagüe DN 50

| Código | Ud | Descripción | Rendimiento | Precio | Importe |
|---|---|---|---|---|---|
| PSLUKDR10V4AD1S | u | Schlüter®-KERDI-DRAIN - Set rejilla V4A c/marco y tornillos, diseño 1 p/desagüe hor., 10x10cm, , acero inox. cepillado (material) | 1.000 | 65.04 | 65.04 |
| PSLUKDBH50GV | u | Schlüter®-KERDI-DRAIN - Set de desagüe horizontal DN 50 con sifón, (material) | 1.000 | 88.71 | 88.71 |
|  |  | Costes directos |  |  | 153.75 |

## Recursos

**PSLUKDR10V4AD1S** u Schlüter®-KERDI-DRAIN - Set rejilla V4A c/marco y tornillos, diseño 1 p/desagüe hor., 10x10cm, , acero inox. cepillado
Código EAN: 4011832134227

**PSLUKDBH50GV** u Schlüter®-KERDI-DRAIN - Set de desagüe horizontal DN 50 con sifón,
Código EAN: 4011832134319
