# Kit - Rejilla y marco diseño 4, elemento para insertar recubrimiento 10x10cm, desagüe DN 50

- Propiedad del archivo: CONSTRUNARIO
- Formato: FIEBDC-3/2012
- Programa: Construnario Versión 3.51
- Fecha de los precios: 28/10/2022
- Divisa: EUR
- Código: schluter-sys (01/11/2022)

**PSLUPSLUKIT4.7_DN5** u Kit - Rejilla y marco diseño 4, elemento para insertar recubrimiento 10x10cm, desagüe DN 50

| Código | Ud | Descripción | Rendimiento | Precio | Importe |
|---|---|---|---|---|---|
| PSLUKDR10ED4 | u | Schlüter®-KERDI-DRAIN - Set rejilla p/insertar recubrimiento c/marco y s/tornillos, diseño 4, p/desagüe hor., 10x10cm, , acero in (material) | 1.000 | 52.04 | 52.04 |
| PSLUKDBV50GV | u | Schlüter®-KERDI-DRAIN - Set de desagüe vertical DN 50 con sifón (material) | 1.000 | 66.23 | 66.23 |
|  |  | Costes directos |  |  | 118.27 |

## Recursos

**PSLUKDR10ED4** u Schlüter®-KERDI-DRAIN - Set rejilla p/insertar recubrimiento c/marco y s/tornillos
Código EAN: 4011832134272

**PSLUKDBV50GV** u Schlüter®-KERDI-DRAIN - Set de desagüe vertical DN 50 con sifón
Código EAN: 4011832134340
